# 715a Turnhalle WOR
Angebotsaufforderung (GAEB 90, DA83)
Währung: EUR
Auftraggeber: LRA Bad Tölz-Wolfratshausen

## Zusätzlicher Text
Angebot / Leistungsverzeichnis

Vorhangfassade BA3.1
P2/P4-18

Bauvorhaben:

Isar-Loisach-Realschule-Wolfratshausen
BA 3 - Sanierung und Erweiterung Hauptgebäude A
Franz-Kölbl-Weg 2, 82515 Wolfratshausen

Bauherr:
Landkreis Bad Tölz-Wolfratshausen
Prof.-Max-Lange-Platz 1  |  83646 Bad Tölz

Angebotsabgabe:

Angebotseröffnung:
Elektronisch über Vergabeplattform

22.04.2026, 10:00 Uhr

Beginn der Leistung:
42.KW 2026

Ende der Leistung:
46 KW 2026 in Abhängigkeit der Witterung

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur auf der
Westseite uneingeschränkt  mit einem LKW direkt anfahrbar. Die Süd- und
Westseite sind aufgrund der engen Platzverhältnisse nur eingeschränkt
oder ggf. gar nicht anfahrbar. Die Materialien und das Werkzeug sind
daher auf dem Gelände bzw. innerhalb des Gebäudes entsprechend zu
vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen somit eigenständig zu organisieren,
soweit keine entsprechenden Hebezeuge als Einzelpositionen im
nachfolgenden LV enthalten sind.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Vorhangfassde

ALLGEMEINES

Maßgebend für die Ausführung sind die VOB Teil C, Allgemeine Technische
Vertragsbedingungen für Bauleistungen (ATV), neueste Fassung, einschl.
aller sonstigen gewerkespezifischen einschlägigen Normen und
Vorschriften.

Folgende DIN-Vorschriften werden in Ergänzung zu obigen Ausführungen
explizit benannt:

ATV DIN 18299 Allgemeine Regelungen für Bauarbeiten jeder Art
ATV DIN 18351 Vorgehängte Hinterlüftete Fassaden
DIN EN 438-1 Dekorative Hochdruck-Schichtpressstoffplatten (HPL) -
Platten auf Basis härtbarer Harze (Sichtpressstoffe)
DIN EN 13162 Wärmedämmstoffe für Gebäude
DIN 18516-1 Außenwandbekleidungen, hinterlüftet- Teil 1
DIN 55634-1 Beschichtungsstoffe und Überzüge - Korrosionsschutz von
tragenden dünnwandigen Bauteilen aus Stahl
DIN EN ISO 12944 Beschichtsstoffe - Korrosionsschutz von Stahlbauteilen
durch Beschichtungsstoffe
DIN 4102 Brandverhalten von Baustoffen und Bauteilen
DIN EN 13501 Klassifizierung von Bauprodukten und Bauarten zu ihrem
Brandverhalten
DIN 18 202 Toleranzen im Hochbau

Die Preise verstehen sich ohne Unterschied der Lage, der Höhe und der
Grundrissform falls in den Positionen nicht gesondert darauf hingewiesen
wird. Alle für die Durchführung der Arbeiten erforderlichen Hilfsmittel
und Gerüste sind in die Einheitspreise einzurechnen.

STOFFE UND BAUTEILE
Anzubietende Materialien sind entspr. den im Leistungsverzeichnis
vorgegebenen Qualitäten und Anforderungen bzw. Typen oder Fabrikate
anzubieten.

Die verwendeten Bauteile müssen ihrem Verwendungszweck entsprechend
dauerhaft und korrosionsgeschützt sein. Dies gilt insbesondere für
Unterkonstruktionen, Schienen, Profile sowie Befestigungsmittel.

Grundlage für die Dimensionierung ist die vom AN zu erstellende Statik.
Sämtliche Konstruktionen müssen zum System der angebotenen HPL Platte
gehören bzw. in den Bestimmungen ihrer allgemeinen bauaufsichtlichen
Zulassung entsprechen.

AUSFÜHRUNG

Bei der im folgenden beschriebenen Leistung handelt es sich um eine
vorgehängte hinterlüftete Fassadenbekleidung mit dekorativen
Hochdruck-Schichtpressstoffplatten (HPL) genietet auf eine
Aluminiumunterkonstruktion.

Die Vorgehängte Fassade ist unter folgenden Vorgaben zu kalkulieren und
auszuführen:
- Befestigungs-Untergrund: Holzwerkstoff, Stahlbeton
- Gebäudehöhe über Gelände: ca. 6,30 m
- Windlastzone: 2
- Geländekategorie: III

Es wird explizit darauf hingewiesen, dass im nachfolgenden
Leistungsbeschrieb keine eventuell systemabhängig erforderlichen
Verstärkungen aufgeführt sind, da diese systemabhängig, sowie aufgrund
der Fachkenntnis des AN bekannt und somit kalkulierbar sind. Sinngemäß
trifft dies auch für das vom AN gewählte angebotene System zu. Sofern
durch das vom AN angebotene System für die jeweiligen Profile
Verstärkungen, tiefere Profilquerschnitte oder andere Befestigungen
erforderlich sind, sind diese in die Einheitspreise einzukalkulieren.

Vom Auftraggeber gewünschte formale Abmessungen entbinden den Bieter
nicht von der eigenverantwortlichen Prüfung. Auf eine richtige
Dimensionierung der angebotenen systemabhängigen Profile und
Querschnitte, schon zum Zwecke der Kalkulation, wird ausdrücklich
hingewiesen. Der statische Nachweis ist Aufgabe des ANs und rechtzeitig
vor Ausführung zur Prüfung und Freigabe vorzulegen.

Die in den Positionen gegebenenfalls angegebenen Elementgrößen sind
Achsmaße. Die Plattenaufteilung hat gemäß beiliegenden Ansichten,
Detailplänen und Grundrissen und Schnitten zu erfolgen, genaue
Plattengröße nach Aufmaß vor Ort.

Besondere Sorgfalt ist bei der Ausbildung aller Fugen, Plattenan- und
-abschlüsse und Gebäudeecken auf die Ebenmäßigkeit und den parallelen
Verlauf der Plattenkanten zu legen.
Horizontale Fugen werden offengelassen, soweit in den nachfolgenden
Positionen keine Hinterlegung beschrieben ist.

Sämtliche Anschlüsse müssen planeben und zwängungsfrei ausgeführt
werden.

Es ist eine Mindestdicke der Hinterlüftung von 40 mm zu gewährleisten

Fugenbreite: 8 mm, mind. jedoch 7 mm und höchstens 9 mm, soweit in
nachfolgenden Positionen nicht abweichend beschrieben.

Ausschnitte für Anschlüsse, Formteile, etc. sind mit Oberfräsen
auszuschneiden.

Im Griffbereich sind alle Kanten zu fasen.

Es ist grundsätzlich auf die Laufrichtung des Dekors zu achten, alle
Platten und
Plattenstreifen sind in einer Laufrichtung zu verlegen.

## Zusätzlicher Text
Zusätzliche Technische Vertragsbedingungen - Besonderer Teil -
Außen-Fensterbänke

AUSFÜHRUNG

Fensterbanksysteme aus Metall müssen an den seitlichen Enden dicht sein.
Werden undichte Fensterbanksysteme eingesetzt, ist durch Folien unter
der Fensterbank die kontrollierte Wasserabführung sicherzustellen. Die
Fensterbänke müssen alle Längenänderungen aus den angrenzenden Bauteilen
und sich selbst aufnehmen können. Schubnähte nach Herstellerzulassung.
Die Lage der Schubnähte ist auf das Fassadensystem abzustimmen.

Unter der Fensterbank ist im Bereich des Rahmens ein Wärmedämmstoff
vorzusehen.
Metallfensterbanksystem mit Endstücken, Gefälle (>5°):, Überstand (>20
mm)

Einschl. Aluminium Gleitanschluss an den Enden der Fensterbleche.
Dieser ist so auszubilden, dass Längenänderungen der Fensterbank ohne
Schädigung des Bauwerkes aufgenommen werden können und Regenwasser nach
außen geleitet wird:

1. Die Fensterbänke sind so auszubilden, dass das Niederschlagswasser
nach außen über die Fassade abgeleitet wird und dass kein Wasser ins
Gebäudeinnere eindringen kann. Die Ableitung muss so erfolgen, dass eine
Verschmutzung des Gebäudes entsprechend vermieden wird. Die
Schlagregendichtheit ist in Anlehnung an DIN EN 1027 bis zu einer
Prüfdruckdifferenz von 900 Pa nachzuweisen.
Die Aluminium-Fensterbänke sind aus EN AW 6060 T66 anzubieten, gefertigt
im Strangpress-Verfahren gemäß DIN EN 755.

2. Die Anbindung der Fensterbank zum Blendrahmen und der Übergang zu den
Leibungen muss schlagregendicht dicht ausgeführt sein. Die Entwässerung
des Blendrahmens muss definiert nach außen erfolgen.
Die Materialdicke der Fensterbank ist den  zu erwartenden Belastungen
der verschiedenen Ausladungen anzupassen. Die Oberfläche ist zu
schützen.

3. Als Maßnahme zur Entdröhnung der Fensterbank: Eine
Antidröhn-Beschichtung auf der Rückseite der Fensterbank muss vorgesehen
werden. Ausführung mit Antidröhn auf ca. 2/3 der Ausladung nach
RAL-Empfehlung.

4. Ausladung der Fensterbank: siehe Ausführungsdetails und nach Aufmaß,
Abkantung mit hinterlaufsicherer Tropfnase ca. 40 mm.

5. Oberfläche der Fensterbank und Zubehörteile
Aluminum Eloxiert bzw. Pulverbeschichtung Außen RAL nach Wahl AG.
Ausführung gemäß Positionsbeschreibungen

I. Anodische Oxidation
Die anodische Oxidation der Aluminium-Profile und/oder -Bleche muss
entsprechend der DIN 17611 durchgeführt werden. Die Güterichtlinien für
anodisch erzeugte Oxydschichten auf Aluminium (EURAS/EWAA),
herausgegeben von der  Gütegemeinschaft Anodisiertes Aluminium e.V.,
Irrerstr. 17-19, 90403 Nürnberg, sind  einzuhalten. Die
Oberflächenbehandlung und -ausführung erfolgt gemäß den im
Leistungsverzeichnis gemachten Angaben.

II. Farb-Beschichtung Pulver
Die Kunststoffbeschichtung der Aluminium-Profile und/ oder -Bleche muss
mit GSB International und/oder QUALICOAT gütegesicherten Pulver auf
Polyesterbasis in einer Schichtdicke von mindestens 50 µm erfolgen.
Profile und Bauteile, die in Seenähe und/oder in sole-/chloridhaltiger
Atmosphäre eingesetzt werden, sind zum Schutz gegen Filiformkorrosion
vor der Pulverbeschichtung mit einer speziellen Voranodisation zu
versehen

6. Montage der Fensterbank einschließlich Anschlüsse.

Die Ausführung und Montage muss nach den einschlägigen Normen und
Richtlinien, den anerkannten Regeln der Technik und den Angaben des
Systemherstellers erfolgen.

7. Fensterbank-Zubehör und Montage
Das eingesetzte Fensterbank-System muss für die Montage mit unten
aufgeführtem Zubehör ausgestattet sein: Im System müssen passende
V2A-Schrauben mit Kunststoff-Beilagscheiben und Abdeckkappen verfügbar
sein.
Für die üblichen Einbausituationen sind passende
System-Fensterbankhalter ab einer Ausladung von 150 mm einzusetzen, bzw.
ist eine Konsole mit Winkel an die Unterkonstruktion der HPL - Fassaden
zu befestigen, gemäß Ausführungsdetails, auf thermische Trennung ist zu
achten.

Der Aluminium Gleitanschluss muss passend zum System der Fensterbank
sein. Der Dehnungsausgleich muß bereits bei geringem Druck wirksam
werden, um Schädigungen im Bereich des Putzanschlusses auszuschließen.
Kunststoffe oder Gummiprofile sind im Bereich des Dehnungsausgleiches
nicht zulässig, um die Dauerhaftigkeit der Funktion zu gewährleisten.

Der Einbau einer vorgehängten hinterlüfteten Fassade ist zu beachten. Es
ist ein Gleitabschluss ohne Aufputzkante zu verwenden.

Die Fensterbank ist in Ihrer Gesamtheit als Schlagregendichte
Konstruktion auszuführen, d.h. einschl. aller Anschlüsse, End- und
Stoßprofile, dies kann nach Systemzulassung oder mittels Unterlegung
(und Anschlüssen) einer PE Folie erfolgen

## Zusätzlicher Text
In der Realschule werden periodisch Prüfungen abgehalten. Während dieser
Zeiten sind keinerlei Lärmemissionen gestattet. Soweit keine lärmfreien
Arbeiten ausgeführt werden können, sind die Arbeiten zu diesen Zeiten /
an diesen Tagen vollständig zu unterbrechen. In der Regel handelt es
sich nur um 1 bis 2 Stunden an einem Tag.
Während der Leistungserbringung vor Ort ist mit ca. 3 solcher
stundenweisen Unterbrechungen zu rechnen.

Entsprechende zeitliche Unterbrechungen sind entsprechend
einzukalkulieren und damit abgegolten.

## Vorhangfassade
Datum: 26.03.26

### 1 Baustelleneinrichtung

**1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle.
- Vorrichtungen, Hebezeuge, Gerüste, Bühnen, etc. zum
Ein- und Ausbringen der Materialien, Bauteile und
Konstruktionen in das Gebäude / auf das Fassadengerüst,
sowie zum Verteilen in allen Geschossen vor Ort;
- Lager- und Aufenthaltscontainer, soweit erforderlich;

Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet.
Die Baustelleneinrichtung wird nur einmal für die
gesamte Maßnahme vergütet.
Menge: 1,000 psch

**1.2 Bauzeitenplan**
als Balkenterminplan mit allen Arbeitsschritten, nach
Kalenderwochen gegliedert, mit Angaben zur personellen
Besetzung und maschinellen Ausstattung während der
entsprechenden Arbeitsschritte.
Der Bauzeitenplan muss den gesamten Leistungsumfang des
Leistungsverzeichnisses beinhalten, inkl.
kontinuierlicher Fortschreibung während des
vertraglichen Ausführungszeitraums.

Die Erstellung des Bauzeitenplans hat spätestens vier
Wochen nach Auftragserteilung zu erfolgen.
Menge: 1,000 psch

**1.3 Erstellen einer Werk- und Montageplanung**
gemäß den Vorgaben der zusätzlichen Technischen
Vertragsbedingungen - Besonderer Teil Vorhangfassade
Ausführungshinweise, für sämtliche nach beschriebenen
Fassadenelemente:

Es müssen mindestens enthalten sein:
- ggf. erforderlicher statischer Nachweise und
Prüfzeugnisse.
- Darstellungen von Konstruktion, Maßen, Einbau,
Befestigung und Bauanschlüsse der Bauteile

Die Werk- und Montageplanung ist beim Auftraggeber /
dem planenden Architekten zur Prüfung vorzulegen, mit
ausreichendem zeitlichen Vorlauf zur Freigabe. Für den
Freigabedurchlauf der Planung mit den Fachplanern sind
mind. 14 Tage einzurechnen.
Die Unterlagen werden vom AG oder dessen Vertreter
ausschließlich hinsichtlich Vollständigkeit der
Bestellung und Ausstattung, sowie gestalterische
Anordnung / Plattenteilung sowie Farbkonzept geprüft.
Der AN erhält mit Auftragsvergabe die Werkpläne als
Grundlage für die Projektierung und ist für alle
Angaben in seinen Plänen, besonders den technisch und
maßlich relevanten allein verantwortlich.

Die Planung muss aussagekräftig sein und sämtliche
Ansichten und Schnitte, sowie erforderliche
Detailausbildungen beinhalten. Entsprechende
Änderungswünsche des Auftraggebers sind, soweit sie den
der Ausschreibung beiliegenden Unterlagen nicht
wiedersprechen, kostenneutral einzuarbeiten.
Die Fertigung und Montage darf erst nach technischer
Klärung und Freigabe begonnen werden.

Die korrigierten Werk- und Montageplanungen sind dem
Auftraggeber in elektronischer Form zur Verfügung zu
stellen.
Menge: 1,000 psch

**1.4 Prüffähiger Standsicherheitsnachweis**
Erstellen eines prüffähigen Standsicherheitsnachweises
einschließlich Anfertigen dazugehöriger Zeichnungen für
die gesamte Vorhangfassade inkl. sämtlicher
Bestandsteile und Konstruktionen; insbesondere für die
Gesamtkonstruktion und die Verankerungen zum Rohbau.

Einschl. aller Nachweise aus den Sonderkonstruktionen.

Ein prüffähiger Nachweis der Standsicherheit der
Außenbekleidung ist mind. 6 Wochen vor Beginn der
Montagearbeiten vorzulegen, da alle Angaben in den
Planungsgrundlagen zur Bemessung der Unterkonstruktion
und Verankerung am Wandgrund Richtwerte sind.

Der prüffähigen Standsicherheitsnachweis ist beim
Auftraggeber / dem zuständigen Prüfstatiker zur Prüfung
vorzulegen, mit ausreichendem zeitlichen Vorlauf zur
Freigabe. Für den Freigabedurchlauf der Planung sind
mind. 14 Tage einzurechnen.
Menge: 1,000 psch

**1.5 Ermittlung von Unebenheiten**
Aufmessen des Verankerungsuntergrunds mittels Laser
oder Schnurgerüst an den in der Objektstatik
vorgegebenen vertikalen Achsen zur Ermittlung und
Protokollierung der am Objekt vorhanden
Toleranzabweichungen der Untersicht und Präzisierung
der notwendigen Ausladung der Aluminium-Wandhalter der
Unterkonstruktion der Vorgehängten Hinterlüfteten
Fassade.

Einschl. Dokumentation in Aufmaßplänen und Übergabe in
1-facher Ausfertigung in Papier, sowie digital als PDF
an den Bauherrn.
Menge: 1,000 psch

**1.6 Farb- und Oberflächenmuster**
Lieferung von Farb- und Oberflächenmustern der
Fassdenbekleidung einschließlich zugehöriger
Fugenhinterlegung.
Größe: ca. 50x50 cm
Menge: 3,000 St

**1.7 Erstellen einer Dokumentation**
Erstellung und Übergabe der Dokumentation gemäß
"Zusätzlichen Technischen Vertragsbedingungen, 7.
Dokumentation"
Insbesondere beinhaltet dies:
- Inhaltsverzeichnis mit Unterteilung in Kapitel/Ordner
- Fachunternehmererklärung
- Fachbauleitererklärung
- Errichtererklärungen
- Übereinstimmungserklärungen
- Verwendbarkeitsnachweise (allgemeines
bauaufsichtliches Prüfzeugnis, allgemeine
bauaufsichtliche Zulassung; Zulassung im Einzelfall)
- Leistungserklärungen für Bauteile und Konstruktionen
mit CE-Kennzeichnung
- Produkt- und Sicherheitsdatenblätter
- Werkstatt-/Konstruktionspläne
- Montage-/Einbauanleitungen
- Wartungsunterlagen
- Reinigungs- und Pflegehinweise
- Planunterlagen auf Basis der Werkplanung, in der
sämtliche Bauteile, Konstruktionen und Bauarten
eindeutig und lagegenau eingezeichnet sind, für welche
Verwendbarkeitsnachweise und Zulassungen insbesondere
in brandschutztechnischer Hinsicht gefordert sind.
Maßstab 1:50.

Die Unterlagen sind einfach als Ordner in Papierform,
sowie einfach digital auf USB-Stick oder Download-Link
abzugeben.
Menge: 1,000 St

### 2 Vorgehängte Fassade

**2.1 Ausführung in mehreren Arbeitsgängen**
Fertigstellen von Bauteilen in mehr als zwei
Arbeitsgängen zur Durchführung von Arbeiten dritter
Gewerke, wie Blitzschutz, Elektroinstallation,
Anschluss Raffstoreanlagen, Gerüstabbau, soweit die
Arbeiten nicht im Zuge der Montagearbeiten
kontinuierlich erbracht werden können.

Vergütung pro zusätzlichem Arbeitsgang, soweit die
Unterbrechung der Arbeiten im Verantwortungsbereich des
AG liegt.

Witterungsbedingte Unterbrechungen liegen im
Verantwortungsbereich / unternehmerischen Risiko des AN
und berechtigen nicht zur Vergütung dieser Position.
Menge: 1,000 St

**2.2 Untergrundausgleich > DIN 18202**
Ausgleichen des Untergrunds bei größeren Unebenheiten
und nicht lot- und fluchtrechten Montageuntergründen,
soweit die Abweichungen größer als nach DIN 18202
zulässig sind.

Eine Vergütung erfolgt ausschließlich nach vorheriger
Vorlage der Mengen und Nachweise der Tiefe des
Ausgleichs auf Grundlage der vor beschriebenen
Ermittlung von Unebenheiten und nach Anerkennung durch
die Bauüberwachung.

Die Vergütung erfolgt nach Fläche der
Bekleidungsunterkonstruktion. Eine gesonderte Vergütung
für Flächen schmaler 100 cm erfolgt nicht.
Entsprechender Mehraufwand ist anhand der beiliegenden
Pläne abzuschätzen und in der Kalkulation dieser
Position zu berücksichtigen sowie mit dieser
abgegolten.
Menge: 210,000 m2

**2.3 Bekleidungs-Unterkonstruktion**
Lieferung und fachgerechte zwängungsfreie Montage einer
Unterkonstruktion gemäß ZTV - Besonderer Teil -
Vorhangfassade, nach statischer Berechnung, justierbar,
bestehend aus Wandhaltern und vertikalen Tragprofilen,
passend für sämtliche nach beschriebene hinterlüftete
Fassadenbekleidung.

Ausrichtung der Trageprofile in Richtung der
Längskanten der Paneele. Die Dimensionierung der
Unterkonstruktion richtet sich nach der Größe und den
Befestigungsabständen für die angebotenen Platten und
müssen zur Herstellerzulassung passen. Winddruck- und
Sogkräfte sind von Gleitpunkt-Wandwinkeln abzutragen,
die zwängungsfrei eine temperaturbedingte
Längenänderung der Tragprofile ermöglichen.
Profilabstände, Abmessung von Fest- und Gleitpunkt
sowie alle Befestigungs- und Verankerungsmittel nach
statischer Berechnung, siehe separate Position, bzw.
lt. Systemhersteller.

Einschließlich sämtlicher Erforderlicher Maßnahmen und
Verstärkungen zur Aufnahme der auftretenden Wind- und
Sogkräfte gemäß statischer Berechnung des AN.

Material Wandhalter: Aluminium
Material vertikale Tragprofile: Aluminium
bauaufsichtlich zugelassen, justierbar,
Verstellbereich mind. 30 mm

Plattenabmessungen und Bekleidungstiefe: siehe der
Ausschreibung beigefügten Ansichten und Detailplänen.
Bekleidungstiefe: ca. 200 mm (Vorderkante Baukörper bis
Vorderkante Bekleidung)

Die Befestigung im Untergrund hat mit baurechtlich
zugelassenen Dübeln/Ankern nach statischer Berechnung
zu erfolgen.
Falls erforderlich sind Auszugsversuche vorzunehmen.
Entsprechender Aufwand ist zu berücksichtigen und mit
dieser Position abgegolten.
Die Anwendungsrichtlinien der Hersteller sind zu
berücksichtigen.

Befestigungsuntergrund: Stahlbeton,
Brettsperrholzplatten, Holzwerkstoffe

Einschließlich Ausgleich von Unebenheiten des
Untergrund, sowie lot- und fluchtrechter Abweichungen
des Montageuntergrundes, soweit diese nach DIN 18202
zulässig sind.

Einschließlich aller Nebenarbeiten.

Angebotenes Fabrikat Unterkonstruktion:

 ..........................................

AbZ / ETA-Nummer:
.................................................
Menge: 210,000 m2

**2.4 Bekleidungs-Unterkonstruktion, bis 25 cm**
Lieferung und fachgerechte Montage einer
Bekleidungs-Unterkonstruktion, wie vor beschrieben,
jedoch Ausführung an schlanken Bauteilen wie Pfeilern,
Leibungen, Vor-/Rücksprüngen, etc..
Breite: bis 25 cm
Menge: 20,000 m

**2.5 Bekleidungs-Unterkonstruktion, über 25 bis 50 cm**
Lieferung und fachgerechte Montage einer
Bekleidungs-Unterkonstruktion, wie vor beschrieben,
jedoch Ausführung an schlanken Bauteilen wie Pfeilern,
Leibungen, Vor-/Rücksprüngen, etc..
Breite: über 25 bis 50 cm
Menge: 2,000 m

**2.6 Bekleidungs-Unterkonstruktion, über 50 bis 75 cm**
Lieferung und fachgerechte Montage einer
Bekleidungs-Unterkonstruktion, wie vor beschrieben,
jedoch Ausführung an schlanken Bauteilen wie Pfeilern,
Leibungen, Vor-/Rücksprüngen, etc..
Pfeilerbreite: über 50 bis 75 cm
Menge: 51,000 m

**2.7 Bekleidungs-Unterkonstruktion, über 75 bis 100 cm**
Lieferung und fachgerechte Montage einer
Bekleidungs-Unterkonstruktion, wie vor beschrieben,
jedoch Ausführung an schlanken Bauteilen wie Pfeilern,
Leibungen, Vor-/Rücksprüngen, etc..
Breite: über 75 bis 100 cm
Menge: 2,000 m

**2.8 Zulage Bekleidungs-Unterkonstruktion, Pulverbeschichtung**
Zulage für Ausführung der vor beschriebenen vertikalen
Aluminium-Tragprofile der Unterkonstruktion, mit einer
Pulverbeschichtung, dauerhaft UV- und
witterungsbeständig,

Ausführung bei allen offenen vertikalen und
horizontalen Fugen der nachfolgenden
Fassadenbekleidung, einschließlich Pfeiler und
Gesimsen.

Farbton: schwarz, matt
Menge: 210,000 m2

**2.9 Wärmedämmung, HW, 160 mm, WLS 039, WAB**
Lieferung und fachgerechte Verlegung von Wärmedämmung
aus Holzwolle für Einbau auf Massivholzplatte hinter
Vorhangfassade.

Bemessungswert der Wärmeleitfähigkeit lR = 0,039 W/mK
Anwendungsgebiet WAB nach DIN V 4108-10, normal
entflammbar
Euroklasse E nach DIN EN 13501
Material: Holzfaserdämmstoff gemäß DIN EN 13171
Kurzzeitige Wasseraufnahme: = 1,0 kg /m³

Dicke: 160 mm

Die Verlegung und Befestigung hat gemäß
Montagevorschriften des Herstellers mit thermisch
optimierten Dämmstoffhaltern bzw. gemäß DIN 18516 zu
erfolgen.

Die Platten müssen steif sein und sich in Materialdicke
und -abmessung nicht verändern. Sie Platten sind dicht
und fugenfrei zu stoßen.

Einschließlich Anarbeiten an sämtliche Bestandteile der
vor beschriebenen Bekleidungs-Unterkonstruktion sowie
an Anschlussprofile gemäß beiliegender Planungsdetails.

Entgegen DIN 18351, 0.5.2, sind streifenförmige
Dämmstreifen an Pfeilern, im Sturzbereich oder
ähnlichem in dieser Position einzukalkulieren und mit
dieser abgegolten.

Aufgemessen und abgerechnet werden die tatsächlich
gedämmten Flächen nach den Rohbaumaßen.

Richtfabrikat: STEICOtherm dry WLS 0-039 mit
Dämmstoffhalter Steico Ejotherm HFS 220 oder
gleichwertig

Angebotenes Fabrikat/System:
..........................................

Zulassung
Dämmstoffhalter:.......................................
.........
Menge: 210,000 m2

**2.10 Minderpreis Wärmedämmung 20 mm**
Abschlag zu der vor beschriebener Wärmedämmung je 20 mm
Minderstärke des Dämmstoffes pro qm gegenüber den
beschriebenen Nennstärken.
Menge: 20,000 m2

**2.11 Mehrpreis Wärmedämmung 20 mm**
Zuschlag zu der vor beschriebener Wärmedämmung je 20 mm
Mehrstärke des Dämmstoffes pro qm gegenüber den
beschriebenen Nennstärken.
Menge: 20,000 m2

**2.12 Zulage Wärmedämmung, HW, schwarze Kaschierung**
Zulage für vor beschriebene Wärmedämmung, HW, WLS 039,
WAB, für die Ausführung der Vorderansicht der Dämmung
zur Fassaden-Bekleidung mit einer schwarzen Kaschierung
bzw. für das Anbringen einer aufdrucklosen schwarzen,
Unterspannbahn nach Wahl des AN.

Anforderung Kaschierung /Unterspannbahn:
- hochdiffusionsoffenen, sd-Wert: < 0,03
- dauerhaft UV-beständig
- dauerhaft verwitterungsfest
- sturmfest am Untergrund befestigt
Menge: 210,000 m2

**2.13 Zulage Wärmedämmung, HW, obere Anschlüsse**
Zulage für vor beschriebene Wärmedämmung, HW, WLS 039,
WAB, für das anarbeiten an obere Fassadenanschlüsse,
wie z.B. Abdichtungsbahnen, Dachuntersicht und
Fensterbänke.
Ausführung gemäß beiliegender Detailplanungen.
Mit dieser Position ist auch das Anarbeiten an die
Unterkonstruktion der jeweils anzuarbeitenden Bauteile
abgegolten.
Ausführung gemäß beiliegender Detailplanungen bzw.
sinngemäß, soweit kein Detail vorliegt.
Menge: 80,000 m

**2.14 Zulage Wärmedämmung, WM, untere Anschlüsse**
Zulage für vor beschriebene Wärmedämmung, HW, WLS 039,
WAB, für das anarbeiten an untere Fassadenanschlüsse,
wie z.B. Fenster- und Türstürzbekleidungen,
Raffstoreanlagen, Lüftungsauslässe, Perimeterdämmung,
Abdeckbleche, etc.
Mit dieser Position ist auch das Anarbeiten an die
Unterkonstruktion der jeweils anzuarbeitenden Bauteile
abgegolten.
Ausführung gemäß beiliegender Detailplanungen bzw.
sinngemäß, soweit kein Detail vorliegt.
Menge: 85,000 m

**2.15 Zulage Wärmedämmung, WM, seitliche Anschlüsse**
Zulage für vor beschriebene Wärmedämmung, HWM, WLG 032,
WAB, für das anarbeiten an seitliche Fassadenanschlüsse
bzw. -leibungen, wie z.B. Fenster- und Türleibungen,
Fenster- und Türrahmen, Bestandsfassade, etc.
Ausführung gemäß beiliegender Detailplanungen.
Mit dieser Position ist auch das Anarbeiten an die
Unterkonstruktion der jeweils anzuarbeitenden Bauteile
abgegolten.
Ausführung gemäß beiliegender Detailplanungen bzw.
sinngemäß, soweit kein Detail vorliegt.
Menge: 70,000 m

**2.16 Fassadenbekleidung, 8 mm, sichtbar befestigt, genietet auf UK**
Lieferung und fachgerechte Montage von Fassadenplatten
gemäß ZTV - Besonderer Teil - Vorhangfassade, mit
integrierter, dekorativer Oberfläche, mittels Fixpunkt
und Gleitpunkten lt. technischer Informationen des
Herstellers und der Herstellerzulassung

Material: Hochdruck-Schichtpressstoffplatten (HPL) auf
Basis thermohärtender Harze, homogen und porenfrei,
verstärkt mit Fasern auf Papier-/Holzbasis verpresst,
zur Anwendung unter Witterungsbedingungen im Freien
nach EN 438-6 Typ EDF
Oberfläche: Dekorbeschichtung
Dicke: gemäß statischer Erfordernis, in der Vorplanung
mit 8 mm vorgesehen
Mindestanforderung Baustoffklasse:
- DIN 4102: B2 normal entflammbar
- EN 13501: D-s2, d0
Soweit gemäß ETA/AbZ-Zulassung des angebotenen Produkts
eine schwerentflammbare Fassadenplatte erforderlich
ist, ist diese Ausführung entsprechend anzubieten!

Technische Anforderung:
- hohe Zugfestigkeit
- hohe Beständigkeit gegen Stoßbeanspruchung
- Längen- und Breitentoleranz: = 1,5 mm
- Toleranz der Ebenheit: = 5 mm/m
- feuchte-/witterungsbeständig ENISO 4892 bzw. DIN EN
438-2
- korrosionsbeständig
- frost- und hitzeunempfindlich
- beständig gegen Temperaturwechsel
- Maßhaltigkeit Temperatur längs/quer: = 0,3 % / = 0,6
%
- UV-stabil
- hoch lichtecht nach EN ISO 4892 bzw. DIN EN 438-2
- Oberfläche lösungsmittelbeständig
- kratzfest
- schlagzäh
- hagelsicher
- biegesteif
- Bauaufsichtlich zugelassen

Farbe / Oberfläche: Matt/Seidenmatt, Farbton einfarbig
nach Wahl des AG aus der Gesamtfarbpalette des
Herstellers (Color)
Richtfarbe: Trespa Meteon A35.4.0 Cactus Green, oder
gleichtwertig gemäß Farbpalette angebotener Hersteller

Farbe Kante: grau, braun oder schwarz
Kanten: besäumt

Die Fassadenbekleidung ist gemäß Herstellervorgaben auf
zugelassener Unterkonstruktion zu befestigen. Gleiches
gilt für die Ausführung von Zuschnitten, Bohrungen und
sonstiges Anarbeiten.

Plattenaufteilung gemäß beigefügten Ansichten, genaue
Plattengröße nach Aufmaß vor Ort.
Montage: sichtbar genietet
Nietenkopfdurchmesser: ca. 15 bis 17 mm bzw. nach
statischer Erfordernis gemäß Berechnung AN
Nietenkopfoberfläche: beschichtet gemäß Farbton
Fassadenbekleidung
Blindnieten sind ausschließlich mit der Nietsetzlehre
einzubauen.
Fugenbreite: 8 mm
Mindest Fugenbreite: 7 mm
Maximale Fungenbreite: 9 mm
Bohrlochdurchmesser Festpunkt: gem. Zulassung
Bohrlochdurchmesser Gleitpunkt: gem. Zulassung
Befestigungsabstände nach statischer Berechnung des AN
bzw. gem. Zulassung
Fugenausbildung vertikal: geschlossen (durch T-Profil
der UK)
Fugenausbildung horizontal: offen

Eckausbildung: gemäß beiliegenden Detailzeichnungen

Die einzelnen Platten der Fassadenbekleidung sind
flucht- und lotrecht auszurichten.

Das Zuschneiden von Passplatten und kleinformatigen
Platten einschließlich aller erforderlichen
Zubehörteile ist mit einzukalkulieren und mit dieser
Position abgegolten.

Angebotenes Fabrikat/System:
..........................................

AbZ / ETA-Nummer:
.................................................
Menge: 210,000 m2

**2.17 Zulage Fassadenbekleidung, 2. Farbton**
Zulage für vor beschriebene Fassadenbekleidung für die
Ausführung der Oberfläche mit zwei verschiedenen
Farbtönen.
Richtfarbe: Trespa Meteon A37.2.3 Spring Green, oder
gleichtwertig gemäß Farbpalette angebotener Hersteller
Menge: 1,000 psch

**2.18 Lüftungsgitter, ca. 80 mm**
Lieferung und Montage eines Lüftungsgitters am unteren
oder oberen Bekleidungsabschluss der vor beschriebenen
Fassadenbekleidung, einschließlich erforderlicher
Unterkonstruktion und sämtlicher Befestigungsmittel
sowie Anpassen/Anarbeiten an Fassadenbekleidung bzw. an
Bekleidungsunterkonstruktion.
Die Befestigung hat nicht sichtbar zu erfolgen. D.h.
das Lüftungsgitter ist an der
Bekleidungs-Unterkonstruktion zu befestigen, z.B. mit
Winkeln an den T-Profilen.

Material: Aluminium
Abwicklung: ca. 80 mm
Abkantungen: 1 Stück bzw. nach techn. Erfordernis
Beschichtung: Pulverbeschichtung
Farbton Oberfläche: dunkler Grauton nach Wahl des AG
aus Standardfarbpalette des Herstellers

Freier Lüftungsquerschnitt mind. 50 cm²/m in Wandlänge.
Tiefe der Hinterlüftung mit 40 mm nach DIN 18516-1 und
DIN 18351.
Menge: 130,000 m

**2.19 Fassadenbekleidung, 8 mm, bis 25 cm**
Lieferung und Montage einer Fassadenbekleidung wie in
vorheriger Position "Fassadenbekleidung, 8 mm" in
vollem Wortlaut beschrieben, jedoch als Bekleidung an
schmalen Bauteilen wie Pfeilern, Leibungen,
Vor-/Rücksprüngen, etc..

Bekleidungsbreite: bis 25 cm

Plattenaufteilung gemäß beiliegenden Ausführungsplänen,
genaue Plattengröße nach Aufmaß vor Ort.

Das Zuschneiden von Passplatten einschließlich aller
erforderlichen Zubehörteile ist mit einzukalkulieren
und mit dieser Position abgegolten.
Menge: 20,000 m

**2.20 Fassadenbekleidung, 8 mm, über 25 bis 50 cm**
Lieferung und Montage einer Fassadenbekleidung wie in
vorheriger Position "Fassadenbekleidung, 8 mm" in
vollem Wortlaut beschrieben, jedoch als Bekleidung an
schmalen Bauteilen wie Pfeilern, Leibungen,
Vor-/Rücksprüngen, etc..

Bekleidungsbreite: über 25 bis 50 cm

Plattenaufteilung gemäß beiliegenden Ausführungsplänen,
genaue Plattengröße nach Aufmaß vor Ort.

Das Zuschneiden von Passplatten einschließlich aller
erforderlichen Zubehörteile ist mit einzukalkulieren
und mit dieser Position abgegolten.
Menge: 2,000 m

**2.21 Fassadenbekleidung, 8 mm, über 50 bis 75 cm**
Lieferung und Montage einer Fassadenbekleidung wie in
vorheriger Position "Fassadenbekleidung, 8 mm" in
vollem Wortlaut beschrieben, jedoch als Bekleidung an
schmalen Bauteilen wie Pfeilern, Leibungen,
Vor-/Rücksprüngen, etc..

Bekleidungsbreite: über 50 bis 75 cm

Plattenaufteilung gemäß beiliegenden Ausführungsplänen,
genaue Plattengröße nach Aufmaß vor Ort.

Das Zuschneiden von Passplatten einschließlich aller
erforderlichen Zubehörteile ist mit einzukalkulieren
und mit dieser Position abgegolten.
Menge: 51,000 m

**2.22 Fassadenbekleidung, 8 mm, über 75 bis 100 cm**
Lieferung und Montage einer Fassadenbekleidung wie in
vorheriger Position "Fassadenbekleidung, 8 mm" in
vollem Wortlaut beschrieben, jedoch als Bekleidung an
schmalen Bauteilen wie Pfeilern, Leibungen,
Vor-/Rücksprüngen, etc..

Bekleidungsbreite: über 75 bis 100 cm

Plattenaufteilung gemäß beiliegenden Ausführungsplänen,
genaue Plattengröße nach Aufmaß vor Ort.

Das Zuschneiden von Passplatten einschließlich aller
erforderlichen Zubehörteile ist mit einzukalkulieren
und mit dieser Position abgegolten.
Menge: 2,000 m

**2.23 Zulage Fassadenbekleidung, 8 mm, Sparren anarbeiten**
Zulage für vor beschriebene Fassadenbekleidung für das
exakte anpassen und anarbeiten der Bekleidungsplatten
inkl. Unterkonstruktion an die Sparren im
Vordachbereich welche die Bekleidung orthogonal
durchdringen.
Höhe Sparren: ca. 28 cm
Breite Sparren: 16 cm
Abrechnung pro Stück Sparren
Menge: 110,000 St

**2.24 Oberer Bekleidungsanschluss Dachuntersicht**
Fachgerechte Ausbildung eines oberen Anschlusses der
vor beschriebenen hinterlüfteten Fassadenbekleidung an
die Dachuntersicht. Es ist eine exakt mit dem
Dachverlauf fluchtender Anschluss herzustellen.

Der Mehraufwand für den Schrägschnitt im Giebelbereich
wird mit separater Position vergütet.
Menge: 75,000 m

**2.25 Zulage Bekleidungsanschluss, schräge Schnitte**
Zulage für vor beschriebene Fassadenbekleidung für das
exakte parallele und fluchtende Anarbeiten an schräge
Bauteile, wie einer Dachuntersicht, etc.
Menge: 25,000 m

**2.26 Oberer Bekleidungsanschluss Fensterbank**
Fachgerechte Ausbildung eines oberen Anschlusses der
vor beschriebenen hinterlüfteten Fassadenbekleidung an
nach beschriebene Fensterbänke.

Einschließlich Lüftungsgitter als Schutz des
erforderlichen Lüftungsquerschnitts zwischen
Fassadenbekleidung und Fensterbank gegen das Eindringen
von Insekten und Nagern, erforderlicher
Unterkonstruktionen, sämtlicher Befestigungsmittel und
Dichtungsbänder zum Anschluss an das Bauwerk bzw. die
Fensterbank, sowie Anpassen/Anarbeiten an
Fassadenbekleidung und Bekleidungs-Unterkonstruktion.

Material Lüftungsgitter: Aluminium
Abwicklung: ca. 50 mm bzw. nach Wahl des AN und techn.
Erfordernis
Abkantungen: 1 - 2 Stück nach technischer Erfordernis
Beschichtung: Pulverbeschichtung
Farbton Oberfläche: dunkler Grauton nach Wahl des AG
aus Standardfarbpalette des Herstellers
Befestigung: nach Wahl des AN, nicht sichtbar, an
Unterkonstruktion der Fensterbank bzw. an
Bekleidungs-Unterkonstruktion

Freier Lüftungsquerschnitt mind. 50 cm²/m in Wandlänge.
Tiefe der Hinterlüftung mit 20 mm nach DIN 18516-1 und
DIN 18351.
a
Ausführung zwischen Abschlusskante Fassdenbekleidung
und Unterkante Fensterbank
Menge: 2,000 m

**2.27 Seitlicher Bekleidungsanschluss Holzstützen**
Fachgerechte Ausbildung eines seitlichen Anschlusses
der vor beschriebenen hinterlüfteten Fassadenbekleidung
an die Holzstützen in Fassadenebene. Es ist eine exakt
vertikal in Höhe der gesamten Bekleidung fluchtender
Anschluss herzustellen.

Fugenbreite: 8 mm
Menge: 90,000 m

**2.28 Unterer Bekleidungsanschluss Raffstore**
Fachgerechte Ausbildung eines unteren Anschlusses der
vor beschriebenen hinterlüfteten Fassadenbekleidung an
die bauseitige Raffstoreanalge. Es ist eine exakt
horizontal fluchtender Anschluss herzustellen.

Der Mehraufwand für das Anpassen und Anarbeiten der
Bekleidungs-Unterkonstruktion an die Blende der
Raffstoreanlage ist ebenfalls mit dieser Position
abgegolten.
Menge: 90,000 m

**2.29 Zulage Endausbildung Inneneck**
Zulage zu vor beschriebener
Bekleidungs-Unterkonstruktion sowie Fassadenbekleidung
für Lieferung und fachgerechte Montage von
Metallprofilen für die Endausbildung an Innenecken im
Übergang zu anderen Bauteilen/Baustoffen, an denen
keine UK befestigt werden kann.

Sichtbare Oberfläche Profil: schwarz lackiert
Ausführung gemäß Zulassung Bekleidungshersteller

Montage: zwängungsfrei, geeignet zum Ausgleich von
temperaturbedingten Längenänderungen von Bekleidung und
UK

Vergütet wird mit dieser Position die End-UK und der
Mehraufwand bei der Erstellung und Montage der
Bekleidungsplatten für das gesamte Inneneck. Die
Bekleidungsunterkonstruktion (Wandhalter und vertikale
Tragprofile) wird mit den entsprechenden vor
beschriebenen Position separat vergütet.

Örtlichkeit: insbesondere Achse 12/C und 12/F
Menge: 12,000 m

**2.30 Eckausbildung Außenecken**
Lieferung und fachgerechte Montage von Metallprofilen
für die Eckausbildung von Außenecken
Sichtbare Oberfläche Profil: schwarz lackiert bzw.
hinterlegtem schwarzen Fugenband nach Wahl des AN
Ausführung gemäß beiliegenden Detailplänen bzw.
Zulassung Bekleidungshersteller.

Montage: zwängungsfrei, geeignet zum Ausgleich von
temperaturbedingten Längenänderungen von Bekleidung und
UK

Ausführung gemäß Detailplänen
Menge: 12,000 m

**2.31 Leibungsbekleidung Sturz, 150 bis 250 mm**
Lieferung und Montage einer Leibungsbekleidung wie in
vorheriger Position "Fassadenbekleidung, 8 mm" in
vollem Wortlaut beschrieben, jedoch als Bekleidung im
Sturzbereich von Fenstern und Türen.

Leibungsbreite: 150 bis 250 mm

Einschließlich Eckausbildung zur Fassadenbekleidung,
erforderlicher Unterkonstruktionen, sämtlicher
Befestigungsmittel und Dichtungsbänder zum Anschluss an
das Bauwerk bzw. die Fenster/Türen, sowie
Anpassen/Anarbeiten an Fassadenbekleidung und
Bekleidungs-Unterkonstruktion.

Der Montagewinkel am Fensterelement wird bauseits durch
das Gewerk Holz-Fenster geliefert und montiert.

Einschließlich Lüftungsgitter, gekantet bzw. als
U-Profil, Abwicklung ca. 80 mm, Material: Aluminium
Beschichtung: Pulverbeschichtung
Farbton Oberfläche: dunkler Grauton nach Wahl des AG
aus Standardfarbpalette des Herstellers
Freier Lüftungsquerschnitt mind. 50 cm²/m in Wandlänge.
Tiefe der Hinterlüftung mit 20 mm nach DIN 18516-1 und
DIN 18351.

Plattenaufteilung gemäß beiliegenden Ausführungsplänen,
genaue Plattengröße nach Aufmaß vor Ort.

Das Zuschneiden von Passplatten einschließlich aller
erforderlichen Zubehörteile ist mit einzukalkulieren
und mit dieser Position abgegolten.
Menge: 2,000 m

**2.32 Leibungsbekleidung seitlich, 150 bis 250 mm**
Lieferung und Montage einer Leibungsbekleidung wie in
vorheriger Position "Fassadenbekleidung, 8 mm" in
vollem Wortlaut beschrieben, jedoch als seitliche
Fenster- und Türleibungen.

Leibungsbreite: 150 bis 250 mm

Die Fassadenbekleidung ist gemäß Herstellervorgaben auf
zugelassener Unterkonstruktion zu befestigen. Gleiches
gilt für die Ausführung von Zuschnitten, Bohrungen und
sonstiges Anarbeiten.

Einschließlich Eckausbildung zur Fassadenbekleidung
bzw. zur Leibungsbekleidung im Sturzbereich,
erforderlicher Unterkonstruktionen, sämtlicher
Befestigungsmittel und Dichtungsbänder zum Anschluss an
das Bauwerk bzw. die Fenster/Türen, sowie
Anpassen/Anarbeiten an Fassadenbekleidung und
Bekleidungs-Unterkonstruktion.

Der Montagewinkel im Leibungseck für Anschluss an
Fassadenbekleidung ist auf sichtbarer Seite zu
beschichten, Pulverbeschichtung, Witterungs- und
UV-stabil, Farbton: schwarz matt

Der Montagewinkel zum Anschluss an die Fensterelemente
wird durch das Gewerk Holz-Fenster geliefert und
montiert. Erforderliche Bohrungen in demselben erfolgen
durch den AN.

Die vertikalen Eckfugen sind mit schwarzem Fugenband zu
hinterlegen bzw. mit durchlaufendem pulverbeschichtetem
L-Profil, Farbton schwarz, auszuführen.

Plattenaufteilung gemäß beiliegenden Ausführungsplänen,
genaue Plattengröße nach Aufmaß vor Ort.
Fugenbreite Anschluss Baukörper: 3 bis 5 mm

Fugenausbildung: geschlossen

Das Zuschneiden von Passplatten einschließlich aller
erforderlichen Zubehörteile ist mit einzukalkulieren
und mit dieser Position abgegolten.
Menge: 9,000 m

**2.33 Zulage Leibungsbekleidung, Schrägschnitte, bis 25 cm**
Zulage für vor beschriebene Leibungsbekleidung seitlich
für das exakte anpassen des unteren Leibungsabschlusses
an das Gefälle der Fensterbank.
Schnittlänge ca. 15 bis 25 cm
Abrechnung pro Stück Leibungsabschluss
Menge: 2,000 St

**2.34 Fassadendurchdringungen rund, bis 50 mm**
Zulage für das Herstellen von Aussparungen in der vor
beschriebenen Fassadenbekleidung, 8,0 mm.
Die Durchdringungen müssen umlaufend mindestens 5 mm
größer sein als das durchdringende Bauteil.
Durchmesser: bis 50 mm

Einschließlich anpassen / anarbeiten der Wärmedämmung
an das durchdringende Bauteil, sowie luftdichtes
Abkleben des Ringspalts des durchdringenden Bauteils
auf dem Bauwerksuntergrund (Stahlbeton, Mauerwerk
verputzt, Sperrholzplatte oder Holzfaserplatte) mit vom
Hersteller dafür zugelassenem Klebeband einschließlich
ggf. erforderlicher Untergrundvorbehandlung.
Menge: 10,000 St

**2.35 Fassadendurchdringungen rund, über 50 bis 100 mm**
Zulage für das Herstellen von Aussparungen in der vor
beschriebenen Fassadenbekleidung, 8,0 mm. wie vor
beschrieben, jedoch
Durchmesser: über 50 bis 100 mm
Menge: 5,000 St

**2.36 Fassadendurchdringungen rund, über 100 bis 200 mm**
Zulage für das Herstellen von Aussparungen in der vor
beschriebenen Fassadenbekleidung, 8,0 mm. wie vor
beschrieben, jedoch
Durchmesser: über 100 bis 200 mm
Menge: 5,000 St

**2.37 Fassadendurchdringungen rund, über 200 bis 400 mm**
Zulage für das Herstellen von Aussparungen in der vor
beschriebenen Fassadenbekleidung, 8,0 mm. wie vor
beschrieben, jedoch
Durchmesser: über 200 bis 400 mm
Menge: 1,000 St

**2.38 Fassadendurchdringungen rund, über 800 bis 900 mm**
Zulage für das Herstellen von Aussparungen in der vor
beschriebenen Fassadenbekleidung, 8,0 mm. wie vor
beschrieben, jedoch
Durchmesser: über 800 bis 900 mm
Menge: 2,000 St

**2.39 Fassadendurchdringungen eckig, bis 0,05 m²**
Zulage für das Herstellen von Aussparungen in der vor
beschriebenen Fassadenbekleidung, 8,0 mm.
Die Durchdringungen müssen umlaufend mindestens 5 mm
größer sein als das durchdringende Bauteil.
Abmessungen: bis 0,05 m²

Einschließlich anpassen / anarbeiten der Wärmedämmung
an das durchdringende Bauteil, sowie luftdichtes
Abkleben des Ringspalts des durchdringenden Bauteils
auf dem Bauwerksuntergrund (Stahlbeton, Mauerwerk
verputzt, Sperrholzplatte oder Holzfaserplatte) mit vom
Hersteller dafür zugelassenem Klebeband einschließlich
ggf. erforderlicher Untergrundvorbehandlung.
Menge: 2,000 St

**2.40 Fassadendurchdringungen eckig, bis 0,1 m²**
Zulage für das Herstellen von Aussparungen in der vor
beschriebenen Fassadenbekleidung, 8,0 mm, wie vor
beschrieben, jedoch
Abmessungen: bis 0,1 m²
Menge: 2,000 St

**2.41 Abkleben Einzeldurchführung**
Wind- und Luftdichtes Abkleben einzelner
Kabeldurchführungen oder ähnlichem durch die Außenwand
auf der Außenseite des Bauwerks mit vom Hersteller
dafür zugelassenem Klebeband einschließlich ggf.
erforderlicher Untergrundvorbehandlung.
Durchmesser bis ca. 20 mm
Bauwerksuntergrund: Stahlbeton, Mauerwerk verputzt,
Sperrholzplatte oder Holzfaserplatte
Menge: 25,000 St

**2.42 Nachträgliches Anbringen Fassadenplatte**
Mehraufwand für nachträgliches Anbringen einzelner
Fassadenplatten im Bereich von noch fehlenden
Unterkonstruktionen, z.B. für Vordach-Unterkonstruktion
bzw. Unterkonstruktion Stahl-Außentreppe.
Vergütung des Mehraufwandes erfolgt pro Fassadenplatte,
unabhängig der Größe. Die Vergütung darin
erforderlicher Aussparungen erfolgt separat über die
entsprechenden vor beschriebenen Positionen.
Menge: 5,000 St

### 3 Außenfensterbänke

**3.1 Einbau Fensterbank, OG, 280 mm, Ostseite**
Fachgerecht montieren einer durch das Gewerk
Bauelemente Fenster gelieferten Fensterbank

Material: korrosionsresistente Aluminiumlegierung im
Strangpreßverfahren hergestellt,
Oberfläche: pulverbeschichtet, Farbton RAL 7016, matt.

Befestigung seitlich: Eingeschoben links und rechts des
Fensters in bauseitige Holzstützen.
Befestigung rückseitig: Eingeschoben in bauseitigen
Winkel in Klemmleiste der bauseitig gelieferten
Holz-Alufenster. Zusätzlich sichtbare Befestigung mit
Edelstahlschrauben, und Kunststoffkappen, in
Hartschaumdämmkern (bzw. gleichwertiges Material),
sowie Einhangblech bzw. Stahlbügel befestigt an
Bekleidungs-Unterkonstruktion
Außenbanktiefe: 280 mm zzgl. erforderlicher Auf- und
Abkantungen einschließlich Tropfkante,
Tropfkantenhöhe: ca. 40 mm
Menge: 25,000 m

**3.2 Einbau Endkappen Fensterbank, OG, 280 mm, Ostseite**
Fachgerecht montieren von durch das Gewerk Bauelemente
Fenster gelieferten Endkappen für vor beschriebene
Außenfensterbank,

Material: korrosionsresistente Aluminiumlegierung im
Strangpreßverfahren hergestellt,
Oberfläche: Farbton RAL 7016, matt.
Befestigung: Eingeschoben in Fensterbank und eingepasst
bzw. angearbeitet in bauseitige Holzstütze inkl. ggf
erforderlicher Unterkonstruktion.
Einschließlich eines durch den AN geliefertem
Kompriband als Hinterlaufschutz gegen Regenwasser bei
Starkregen zwischen Endkappe und Holzstütze
Außenbanktiefe: ca. 280 mm
Menge: 18,000 St

**3.3 Fensterbankabdichtung**
Abdichtung der Dämmung bzw. des Montageuntergrundes der
vor beschriebenen Fensterbank. Ausführung
einschließlich andichten an bauseitiges Fenster und
Rückseite Bekleidungs-Unterkonstruktion, so dass die
Entlüftung der Bekleidung unterhalb der Fensterbank
gewährleistet ist.

Material: EPDM-Folie
Menge: 25,000 m

**3.4 Fensterbankabdichtung Leibungshochzug**
Hochführen der Abdichtung der Dämmung bzw. des
Montageuntergrundes der vor beschriebenen Fensterbank
an den seitlichen Öffnungsleibungen ist OK Endkappen.
Menge: 18,000 St

### 4 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**4.1 Bauleiter**
Für evtl. erforderliche Arbeiten, die nicht in der
Leistungsbeschreibung erfaßt sind und nur auf
ausdrückliche Anordnung und gegen Nachweis zur
Ausführung kommen, werden verrechnet für: Fachbauleiter
Menge: 2,000 Std

**4.2 Meister-/Polierstunde**
Für evtl. erforderliche Arbeiten, die nicht in der
Leistungsbeschreibung erfasst sind und nur auf
ausdrückliche Anordnung und gegen Nachweis zur
Ausführung kommen, werden verrechnet für: Meister /
Werkpolier
Lohngruppe 6 gemäß §5 BRTV
Menge: 2,000 Std

**4.3 Vorarbeiterstunden**
wie vor beschrieben, jedoch Vorarbeiter
Lohngruppe 5 gemäß §5 BRTV
Menge: 3,000 Std

**4.4 Spezialfacharbeiterstunden**
wie vor beschrieben, jedoch Spezialfacharbeiter
Lohngruppe 4 gemäß §5 BRTV
Menge: 5,000 Std

**4.5 Facharbeiterstunden**
wie vor beschrieben, jedoch Facharbeiter
Lohngruppe 3 gemäß §5 BRTV
Menge: 5,000 Std

**4.6 Fachwerkerstunden**
wie vor beschrieben, jedoch Fachwerker
Lohngruppe 2 gemäß §5 BRTV
Menge: 5,000 Std

**4.7 Bauwerkerstunden**
wie vor beschreiben, jedoch Bauwerker
Lohngruppe 1 gemäß §5 BRTV
Menge: 5,000 Std

**4.8 Azubistunden**
wie vor beschreiben, jedoch Auszubildender
Menge: 2,000 Std
